# Wichmann Brandsch...
Leistungsbeschreibung (GAEB DA XML 3.3, DA81)
Währung: EUR
Erstellt mit: GKPro-Server v10.1.112 T&T Datentechnik GmbH, GAEB-Konverter 10, 24.05.2023

## Wichmann Brandsch...
Datum: 15.06.2022

### Hauptabschnitt 1 Brandschutz

**1.1 Kabelabschottungen 3S Box "System Wichmann" ®, Brandabschottung von Kabeln und Kunststoffleerrohren in Wänden und Decken**
*** Leitbeschreibung
Feuerbeständige Abschottungen von Kabeldurchführungen in Decken nach DIN 4102 S90, bestehend aus einem 3-seitigen verzinkten Stahlblechgehäuse, ausgekleidet mit im Brandfall aufschäumendem Brandschutzmittel. Die Brandabschottung muss funktionell von der Kaltrauchabdichtung getrennt sein und unabhängig von der Abdichtung funktionieren. Die Funktionsfähigkeit darf bei Nachrüstungsarbeiten nicht unterbrochen sein. Die Kabelabschottung ist als fertiges Bauelement zu liefern und einzumörteln oder einzugipsen. Die Montage erfolgt gemäß der beiliegenden Montageanleitung. Die Abschottung in Form einer dreiseitigen Box ist für den Einsatz an der Decke oder der Wand konzipiert. Sie wird über die Kabel und Leitungen gelegt, mit der Wand bzw. der Decke verschraubt und später eingemörtelt oder eingegipst. Kaltrauchabdichtung mit stirnseitigen EasyFoam Schaumstopfen. Diese werden grob zugeschnitten und in die Restöffnungen eingesetzt. Verbleibende Öffnungen sind mit einem dauerelastischen Dichtstoff (z.B. Silikon, Acryl, ...) oder EasyFoam Brandschutzmontageschaum kaltrauchdicht zu verschließen. Zugelassen vom DIBt Berlin unter der Nummer Z-19.15-202. Die Abschottung wird inkl. Montageanleitung, Schaumstopfen, Blähgraphitstreifen und Güteschild geliefert. Einbau nach ABG Z-19.53-2517.
Für den Einbau ist keine Verarbeiter-Zertifizierung notwendig.
Folgende Anforderungen sind an die Kabelabschottungen zu stellen:
- Feuerwiderstandsklasse S90 nach DIN 4102.
- Die einfache und absolut staubfreie Nachrüstung und Instandhaltung müssen auch ohne zulassungsgebundene Spezialbaustoffe oder spezielle Verarbeiter-Zulassungen oder Schulungen jederzeit möglich sein.
- Nachweis über die bestandene Emissionsuntersuchung auf VVOC, VOC und SVOC nach dem Prüf- und Bewertungsschema des Ausschusses zur gesundheitlichen Bewertung von Bauprodukten (AgBB) (bei Abdichtung mit den von Wichmann empfohlenen Dichtstoffen).
- Im Hinblick auf wirtschaftliche und brandschutztechnische Nachhaltigkeit darf das angebotene Schottsystem kein Kombischott sein.
- 0-Abstand zur Wand. Kein Vermörteln zwischen Wand und Schott.
- Im eingebauten Zustand darf die Box nicht mehr als 6 cm aus der Decke bzw. 8,5 cm aus der Wand herausstehen.
- Deckeneinbau oben-bündig zugelassen.
- Das Schott muss, ohne es zu öffnen, über die Kabel installiert werden können.
- Zugelassen für Kabel aller Art ohne Begrenzung des Kabeldurchmessers sowie für Kabelbündel.
- Zugelassen für Hohlleiter bis 68 mm x 41 mm und Koaxialhohlleiter bis 60 mm.
- Zugelassen für Bündelrohrsysteme bis 50 mm Durchmesser und Bündeladerleitungen bis 24 mm Durchmesser.
- Zugelassen für alle Leerrohre nach DIN EN 61386 mit und ohne Kabelbelegung bis zu einem Durchmesser von 63 mm sowie Leerrohrbündel. Die Kabeldurchmesser dürfen auch in Leerrohren nicht begrenzt sein.
- Der Innenraum der Abschottung ist zu 100 % mit Kabeln und / oder Leerrohren belegbar; die Abschottung darf nicht überbelegbar sein.
- Bei vollständiger Belegung darf der Kabeldurchmesser nicht eingeschränkt sein.
- Der Innenraum muss voll mit Leerrohren belegbar sein. ohne dass Leerrohre gebündelt werden müssen.
- Keine Abstandsvorschriften zwischen Kabeln, Leerrohren, Leerrohrbündeln, Hohlleitern oder Bündelrohren.
- Einbau, Abdichtung und Instandhaltung müssen auch von nur einer Schottseite möglich und zugelassen sein.
- Nachweis über die Schallschutzeigenschaften.
- Die verwendeten Materialien müssen geruchsneutral sein.
- Alle verwendeten Materialien müssen recyclebar sein.
- Im Brandfall dürfen durch die Abschottung keine zusätzlichen toxischen Gase entstehen.
- Gleichwertige Systeme sind zugelassen; die Gleichwertigkeit muss in allen angegebenen Punkten gewährleistet sein und darf sich nicht nur auf die Feuerwiderstandsdauer beziehen; Manschetten, Mineralfaser-, Mörtel- oder Schaum- bzw. Schaumsteinschotts werden nicht als gleichwertig anerkannt.
Leitfabrikat 3S Box "System Wichmann" ®
Hersteller:
Wichmann Brandschutzsysteme GmbH & Co. KG
Siemensstraße 7
57439 Attendorn
Tel: +49 2722 6382-0, Fax: +49 2722 6382-299
www.wichmann.biz
Menge: 1,000 st

**1.1.1 3S Box dreiseitig für den Einbau an der Wand durch die Decke oder unter der Decke durch die Wand**
Artikelnummer 3S Box ___________
Außenbreite 3S Box: _______ mm
Außenhöhe 3S Box: _______ mm
liefern und montieren
Menge: 1,000 St

**1.1.2 Bedarfsposition: Verlängerung für 3S Box**
*** Bedarfsposition mit GB
Artikelnummer Verlängerung für 3S Box ___________
Wand- oder Deckenstärke _______ mm
liefern und montieren
Menge: 1,000 St
