# Wichmann Brandsch...
Leistungsbeschreibung (GAEB DA XML 3.3, DA81)
Währung: EUR
Erstellt mit: GKPro-Server v10.1.112 T&T Datentechnik GmbH, GAEB-Konverter 10, 24.05.2023

## Wichmann Brandsch...
Datum: 15.06.2022

### Hauptabschnitt 1 Brandschutz

**1.1 Kabelabschottungen EasyFoam-TW90/30 als Faltbox "System Wichmann" ®, Brandabschottung von Kabeldurchführungen zum Falten und zum Einschäumen in Wänden**
Feuerbeständige Abschottungen von Kabeldurchführungen in Wänden nach DIN 4102 S90 bzw. S30. Bestehend aus einem verzinkten Stahlblechgehäuse, ausgekleidet mit im Brandfall aufschäumendem Brandschutzmittel. Die Brandabschottung muss funktionell von der Kaltrauchabdichtung getrennt sein und unabhängig von der Abdichtung funktionieren. Die Funktionsfähigkeit darf bei Nachrüstungsarbeiten nicht unterbrochen sein. Die Kabelabschottung ist als fertiges Bauelement zu liefern und in einer umlaufend max. 20 mm größeren Öffnung vollständig mit EasyFoam Brandschutzmontageschaum einzuschäumen. Die Montage erfolgt gemäß der beiliegenden Montageanleitung. Kaltrauchabdichtung mit stirnseitigen EasyFoam Schaumstopfen. Diese werden grob zugeschnitten und in die Restöffnungen eingesetzt. Verbleibende Öffnungen sind mit einem dauerelastischen Dichtstoff (z.B. Silikon, Acryl, ...) oder EasyFoam Brandschutzmontageschaum kaltrauchdicht zu verschließen. Zugelassen vom DIBt Berlin unter der Nummer Z-19.15-1022. Allgemeine Bauartgenehmigung ABG Z-19.53-2444. Die Abschottung wird inkl. Montageanleitung, Schaumstopfen, Abstandswinkel und Güteschild geliefert.
Für den Einbau ist keine Verarbeiter-Zertifizierung notwendig.
Folgende Anforderungen sind an die Kabelabschottungen zu stellen:
- Feuerwiderstandsklasse S90 bzw. S30 nach DIN 4102.
- Die einfache und absolut staubfreie Nachrüstung und Instandhaltung müssen auch ohne zulassungsgebundene Spezialbaustoffe oder spezielle Verarbeiter-Zulassungen oder Schulungen jederzeit möglich sein.
- Im Hinblick auf wirtschaftliche und brandschutztechnische Nachhaltigkeit darf das angebotene Schottsystem kein Kombischott sein.
- Zugelassen für Kabel aller Art bis 20 mm Kabeldurchmesser.
- Zugelassen für Leerrohre mit und ohne Kabelbelegung bis zu einem Durchmesser von 35 mm sowie Leerrohrbündel. Die Kabeldurchmesser dürfen auch in Leerrohren nicht zusätzlich begrenzt sein.
- Der Innenraum der Abschottung ist zu 100 % mit Kabeln und / oder Leerrohren belegbar; die Abschottung darf nicht überbelegbar sein.
- Bei vollständiger Belegung darf der Kabeldurchmesser nicht zusätzlich eingeschränkt sein.
- Keine Abstandsvorschriften zwischen Kabeln oder Leerrohren.
- Einbau, Abdichtung und Instandhaltung müssen auch von nur einer Schottseite möglich und zugelassen sein.
- Die verwendeten Materialien müssen geruchsneutral sein.
- Alle verwendeten Materialien müssen recyclebar sein.
- Im Brandfall dürfen durch die Abschottung keine zusätzlichen toxischen Gase entstehen.
Gleichwertige Systeme sind zugelassen; die Gleichwertigkeit muss in allen angegebenen Punkten gewährleistet sein und darf sich nicht nur auf die Feuerwiderstandsdauer beziehen; Manschetten, Mineralfaser-, Mörtel- oder Schaum- bzw. Schaumsteinschotts werden nicht als gleichwertig anerkannt.
Leitfabrikat EasyFoam TW90/30 Faltboxen "System Wichmann" ®
Hersteller:
Wichmann Brandschutzsysteme GmbH & Co. KG
Siemensstraße 7
57439 Attendorn
Tel: +49 2722 6382-0, Fax: +49 2722 6382-299
www.wichmann.biz
Menge: 1,000 st

**1.2 EasyFoam TW90/30 Faltboxen rechteckig für Wandeinbau**
Artikelnummer EasyFoam TW90/30 Faltbox ________
Außenbreite EasyFoam TW90/30 Faltbox: ______ mm
Außenhöhe EasyFoam TW90/30 Faltbox: ______ mm

liefern und montieren
Menge: 1,000 st
